# Kita Spatzennest
Angebotsaufforderung (GAEB DA XML 3.1, DA83)
Projekt: 21-13
Währung: EUR
Nebenangebote zugelassen: ja
Auftraggeber: Stadt Großräschen, Seestraße 16, 01983 Großräschen
Erstellt mit: GXML Toolbox V3.2 R20170508, ARRIBAp V14.6.305, 23.07.2026

## Los 22: Schließanlage
Datum: 21.07.2026

*Hinweis: Allgemeine Vorbemerkungen*
1. Allgemeine Vorbemerkungen

Auf dem Eckgrundstück zwischen Wilhelm-Pieck-Straße und Chransdorfer Straße in Großräschen wird die künftige Kindertagesstätte „Spatzennest“ errichtet.

Anschrift der Baustelle:
Wilhelm-Pieck-Straße 111
01983 Großräschen

Die Kindertagesstätte umfasst die Bereiche der Kinderkrippe (U3), des Kindergartens (Ü3), ergänzende Räumlichkeiten für Personal, Bewegungsraum und Kinderrestaurant, sowie Freianlagen und Erschließungen.

*Hinweis: Angaben zur Baustelle*
2. Baustelle

2.1 Lage der Baustelle
Das zu bebauende Grundstück erstreckt sich über die Flurstücke 289, 290, 1093, 1113, der Gemarkung Großräschen, Flur 1. Dem Bauvorhaben liegt der Bebauungsplan Nr. 46 zugrunde. Dieser liegt in der Stadtverwaltung zur Einsicht vor. Im Norden, auf der anderen Seite der Wilhelm-Pieck-Straße befindet sich ein DRK Seniorenwohnpark. Im Osten, auf der gegenüberliegenden Seite der Chransdorfer Straße, ist aktuell eine Freifläche vorhanden und wird künftig als allgemeines Wohngebiet entwickelt. Im Süden grenzen nicht genutzte Flächen an das Grundstück. Weiter südlich schließt das Gelände der Freiwilligen Feuerwehr an. Im Westen wird das Grundstück durch eine Seitenstraße der Wilhelm-Pieck-Straße begrenzt. Über diese Seitenstraße erfolgt auch die Zufahrt zum Baugelände. Ausfahrten befinden sich auf der Wilhelm-Pieck-Straße und der Chransdorfer Straße. Die Zu- und Ausfahrten sind im Baustelleneinrichtungsplan zu entnehmen. Sowohl die Wilhelm-Pieck-Straße, als auch die Chransdorfer Straße sind Hauptverkehrsstraßen mit jeweils einer Fahrspur in beide Richtungen ohne Parkstreifen. Parkplätze befinden sich in unmittelbarer Nähe.

Das eingeschossige Gebäude wird in einem Abschnitt,  ebenerdig erschlossen und befindet sich nach Fertigstellung auf fast ebener Geländefläche. Zur Bauzeit fällt das Gelände von der Straße nach Süden hin ab.

2.2 Baustellenverkehr
Der Baustellenverkehr richtet sich nach dem Baustelleneinrichtungsplan. In diesem sind Baustraßen und nicht befahrbare Bereiche (Baustelleneinrichtung, Lagerflächen, Bauwerke) eingetragen.

2.3. Baustellenabfälle
Baustellenabfälle sind Eigentum des AN und sind durch ihn zu beseitigen und entsprechend den gesetzlichen Bestimmungen zu entsorgen.

2.4. Baufahrzeuge
Die Fahrzeuge haben die Baustelle mit gereinigten Rädern
zu verlassen. Die Verschmutzung der öffentlichen Straßen
und Wege ist zu verhindern. Verschmutze Straßen und
Wege sind zu Lasten des AN zu reinigen. Die Reinigung hat
entsprechend Verschmutzungsgrad bis täglich zu erfolgen.

2.5 Bauwasser, Abwasser, Baustrom
Die zentrale Baustelleneinrichtung errichtet die Anschlüsse für Bauwasser und Abwasser an der nord-westlichen Grundstücksecke der Wilhelm-Pieck-Straße, der Elt-Anschluss befindet sich im Nord-Osten. Die zentralen, öffentlichen Anschlüsse enden an den jeweiligen Übergabepunkten im Grundstück (Schmutzwasserschacht, Zisterne, Bauwasserverteiler, zentraler Eltverteiler).
Die Tiefbauarbeiten für die Kabel- und Kanalgräben erfolgen bauseits.

2.6 Bauschild
Es wird ein Hauptbauschild errichtet. Eigene Firmenschilder als Bauschilder sind nicht zugelassen. Der Auftragnehmer kann jedoch auf eigene Kosten Streifenschilder unter dem Hauptbauschild anbringen lassen, die vom Material, Form und Anbringort vorgegeben sind und bereit gestellt werden. Die Beschriftung erfolgt nach einheitlicher Form, vorgegeben vom AG. Der Inhalt ist vom AN bereit zu stellen.

2.7 SiGeKo
Durch den AG wird ein SiGeKo benannt. Auf die Geltung der Baustellenordnung sowie des Sicherheits- und Gesundheitsschutzplanes wird hiermit hingewiesen.
Vor Aufnahme der Bauarbeiten ist eine aktenkundige Belehrung der Mitarbeiter durchzuführen.

2.8 Firmenangehörige
Der Auftragnehmer hat sicherzustellen, dass sich seine auf der Baustelle eingesetzten Arbeitnehmer jederzeit als Firmenangehörige ausweisen können. Der Auftraggeber behält sich vor, durch seinen bevollmächtigten Vertreter Stichproben zur Einhaltung dieser Maßnahmen auf der Baustelle durchzuführen.

2.9 Baustellensprache
Die Baustellensprache ist Deutsch.

*Hinweis: Angaben zur Ausführung*
3. Angaben zur Ausführung

Die Arbeiten erfolgen abschnittsweise nach Baufortschritt, in mehreren Bauabschnitten.

3.1 Baustelleneinrichtung
Eine zentrale Baustelleneinrichtung steht nicht zur Verfügung. Eine Baustelleneinrichtung hat jedes Gewerk nach eigener Notwendigkeit selbst zu stellen, einschließlich Umkleide und Waschmöglichkeiten, einen Personalraum, Material- und Gerätelager.
Ein WC- Container mit Waschbecken wird bauseits gestellt.

3.2 Transport und Material
Für die Sicherheit von Transporten zur und von der Baustelle, sowie auf der Baustelle trägt der AN die Verantwortung und übernimmt alle notwendigen Sicherungsmaßnahmen.

Alle Material-, Liefer-, Lohn-, Entsorgungs-, Kipp- und Transportkosten, sowie die Kosten für die eigene Baustelleneinrichtung sowie die Baustellensäuberung sind in die Einheitspreise einzukalkulieren. Dazu gehört insbesondere das arbeitstägliche Entsorgen von Verpackungsresten, sowie das Absammeln von Baustoffresten.
Die Anlieferung von Material hat fracht- und verpackungsfrei bis zur Verwendungsstelle zu erfolgen. Hilfskräfte zum Entladen der Teile stehen nicht zur Verfügung. Alle Lieferungen sind vom Auftragnehmer auf der Baustelle in Empfang zu nehmen. An den Auftraggeber gesandte Lieferungen werden auf Kosten des Auftragnehmers an den Absender zurückgeschickt.

3.3 Bauüberwachung
Der AN hat für eine ständige Besetzung der Baustelle bei Bautätigkeit mit einer verantwortlichen Aufsichtsperson Sorge zu tragen, die die fachgerechte Ausführung der Arbeiten des AN überwacht und für den Unfallschutz auf der Baustelle zuständig ist.

3.4 Bauberatungen
Zur fachlichen und terminlichen Koordinierung aller am Bau Beteiligten, werden wöchentlich bzw. nach Festlegung der Bauleitung, Bauberatungen durchgeführt. Der Auftragnehmer hat regelmäßig an den Bauberatungen teilzunehmen. Die Teilnahme an den Bauberatungen wird nicht gesondert vergütet.

3.5 Vorbemerkungen Schließanlage
Profilzylinder nach DIN 18 252 sind einzusetzen.
Nachschlüssel und Zylinderbestellungen zu dieser Anlage dürfen nur gegen Vorlage eines Legitimationsnachweises vom Herstellerwerk geliefert werden.
Seitens des Herstellers sind alle Schließplandokumentationen zu erstellen und zu archivieren. Dies betrifft auch alle Nachbestellungen von Schlüsseln und Zylindern.
Bei der Festlegung der Zylinderlängen ist darauf zu achten, dass die Zylinder möglichst bündig mit dem Beschlag abschließen.
Alle Zylinder und Schlüssel sind nach Angabe zu kennzeichnen.  Folgende Angaben müssen auf dem Zylinder aufgebracht sein (Artikelnummer, Funktion, Ausstattungsmerkmale). Laufende Nummerierung aller Schlüssel serienmäßig. Laufende Nummerierung aller Zylinder zur eindeutigen Identifizierung serienmäßig.

Die im Leistungsverzeichnis aufgeführten Zylinder hat der Auftragnehmer frei Baustelle zu liefern und in die vorhandenen Türen unterschiedlicher Bauart gangbar zu montieren. Geringfügige Nacharbeiten an den Türen, die für die Zylindermontage erforderlich sind, werden nicht besonders vergütet.

Nachlieferung von Zylindern und Schlüsseln zu der Anlage muss für mind. 25 Jahre ab dem Tag der Erstlieferung möglich sein.
Das illegale Nachfertigen der Schlüssel soll durch einen technischen Kopierschutz erschwert sein.

### Bereich 1 Mechanische Schließanlage

#### Abschnitt 1.1 Mechanische Schließanlage

**1.1.10 Profil-Doppelzylinder**
Profil-Doppelzylinder, beidseitig schließbar,
Grundlänge: 27,5 x 27,5 mm
Messing matt vernickelt,
Menge: 47,000 Stk.

**1.1.20 Profil-Halbzylinder**
Profil-Halbzylinder
Schließhebel 12-fach umstellbar
Grundlänge: 27,5 x 10 mm
Messing matt vernickelt
Menge: 5,000 Stk.

**1.1.22 Profil-Doppelzylinder mit Gefahrenfunktion**
Menge: 36,000 Stk.

**1.1.25 Blindzylinder**
Profil-Blindzylinder
beide Seiten blind, Messing vernickelt.
Menge: 5,000 Stk

**1.1.27 Profil-Doppelzylinder - Außentore**
Profil-Doppelzylinder für den Außenbereich, Außentore in Innenschließplan zu integrieren, beidseitig schließbar,
Grundlänge: 27,5 x 27,5 mm
Messing matt vernickelt,
Menge: 3,000 Stk.

**1.1.30 Verlängerungen**
Verlängerungen
je angefangene 5mm Mehrmenge pro Zylinderseite bis zu einer Gesamtlänge von 111 mm, für Doppel- und Halbzylinder mit Schließfunktion
Menge: 25,000 Stk.

**1.1.40 General-Hauptschlüssel**
General-Hauptschlüssel
bei Lieferung mit der Schließanlage
Menge: 4,000 Stk.

**1.1.50 Haupt-Gruppenschlüssel**
Haupt-Gruppenschlüssel / Gruppenschlüssel
bei Lieferung mit der Schließanlage
Menge: 40,000 Stk.

**1.1.60 Einzelschlüssel**
Einzelschlüssel
bei Lieferung mit der Schließanlage
Menge: 15,000 Stk.

**1.1.70 Montage Schließzylinder**
Montage Schließzylinder
Einbau Schließzylinder im freien PZ-Loch in Türblatt, Einsteckschloss und Türbeschlag
Menge: 93,000 Stk.

**1.1.80 Erstellung Schließplan**
Erstellung Schließplan
Planung Schließanlage und Erstellung Schließplan nach Angaben der Bauleitung sowie der zukünftigen Nutzer.
Einschl. Dokumention der Schließanlage mit Schließplan und Produktinformationen.
Menge: 1,000 Stk.

**1.1.90 Ausbau vorhandene Bauschließanlage**
Ausbau der vorhandenen Bauschließanlage, bzw. der bauseits vorhandenen mechanischen Schließzylinder an Innen- und Außentüren in Abhängigkeit des Baufortschritts und in Abstimmung mit der Bauleitung. Lagerung der Zylinder im Baucontainer der Bauleitung.
Menge: 5,000 Stk.
